# Termo eléctrico

- Propiedad del archivo: CYPE INGENIEROS, S.A.
- Formato: FIEBDC-3/2002
- Divisa: EUR
- Costes indirectos: 3.00 %
- IVA: 21.00 %

## I Instalaciones

### IC Calefacción, refrigeración, climatización y A.C.S.

#### ICA Agua caliente

**ICA010** Ud Termo eléctrico.
Termo eléctrico para el servicio de A.C.S., instalación mural vertical, modelo TDF Plus 80 "COINTRA", capacidad 76 l, potencia 1,5 kW, alimentación monofásica (230V/50Hz), eficiencia energética clase B, perfil de consumo M, peso 23 kg, dimensiones 780x438x462 mm, con resistencia sumergida con tratamiento antical Blue Forever, función antilegionela, ánodo de sacrificio de magnesio separado de la resistencia eléctrica, panel de control Digital Touch para la regulación y visualización de la temperatura, función Smart que adapta el funcionamiento del termo al estilo de vida del usuario para optimizar el consumo de energía, protección antihielo. Incluso válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38tra017d | Ud | Termo eléctrico para el servicio de A.C.S., instalación mural vertical, modelo TDF Plus 80 "COINTRA", capacidad 76 l, potencia 1,5 kW, alimentación monofásica (230V/50Hz), eficiencia energética clase B, perfil de consumo M, peso 23 kg, dimensiones 780x438x462 mm, con resistencia sumergida con tratamiento antical Blue Forever, función antilegionela, ánodo de sacrificio de magnesio separado de la resistencia eléctrica, panel de control Digital Touch para la regulación y visualización de la temperatura, función Smart que adapta el funcionamiento del termo al estilo de vida del usuario para optimizar el consumo de energía, protección antihielo. (material) | 1.000 | 373.00 | 373.00 |
| mt38tew010a | Ud | Latiguillo flexible de 20 cm y 1/2" de diámetro. (material) | 2.000 | 8.00 | 16.00 |
| mt37sve010b | Ud | Válvula de esfera de latón niquelado para roscar de 1/2". (material) | 2.000 | 4.95 | 9.90 |
| mt37svs050a | Ud | Válvula de seguridad antirretorno, de latón cromado, con rosca de 1/2" de diámetro, tarada a 8 bar de presión, con maneta de purga. (material) | 1.000 | 6.24 | 6.24 |
| mt38www011 | Ud | Material auxiliar para instalaciones de A.C.S. (material) | 1.000 | 1.45 | 1.45 |
| mo008 | h | Oficial 1ª fontanero. (mano de obra) | 0.800 | 23.74 | 18.99 |
| mo107 | h | Ayudante fontanero. (mano de obra) | 0.800 | 21.90 | 17.52 |
| % | % | Costes directos complementarios | 2 % | 443.10 | 8.86 |
|  |  | Costes directos |  |  | 451.96 |
